# SEH Beckum - Anbau Bettenhaus II - Altersmedizin
Angebotsaufforderung (GAEB DA XML 3.3, DA83)
Projekt: 2308
Währung: EUR
Vergabeart: Beschränkte Ausschreibung
Erstellt mit: GXML Toolbox V3.3 R20220330, ORCA AVA 27 27.00.00, 28.09.2026

## Zusätzliche Technische Vertragsbedingungen (ZTV)
Zusätzliche Technische Vertragsbedingungen (ZTV)

ZTV 01  Allgemeines
Die Leistung beschreibt Einzelpositionen einer Gesamtleistung in allen Geschossen, unabhängig von Einbauhöhe und Einbaustelle.
Die zu erbringenden Leistungen umfassen die Herstellung des Wärmedämmverbundsystemes an Außenwandflächen.

ZTV 02  Technische Grundlagen
Technische Grundlagen für die Ausführung des Wärmedämmverbundsystemes sind die VOB, Teil C,
in der zum Vertragsschluss gültigen Fassung.

ZTV 03  Lieferung / Einbau
Sämtliche Bauleistungen verstehen sich mit auftragnehmerseitiger Lieferung und Einbau aller erforderlichen Stoffe (Baustoffe, Bauhilfsstoffe und Betriebsstoffe), sofern im Leistungsverzeichnis nicht bauseitige Lieferung ausdrücklich erwähnt ist.

ZTV 04  Bestimmungen
Für die beschriebenen Reinigungs-, Entschichtungs- und Entsorgungspositionen wird auf die gültigen Gesetze, örtlichen Verordnungen, Satzungen und Transportbestimmungen verwiesen, die bei den zuständigen Behörden zu erfragen sind.
Behördliche Forderungen und Auflagen sind, soweit nicht besonders beschrieben, entsprechend einzukalkulieren.

ZTV 05  Ausführung
Die fertig aufgebrachte Dämmung stellt das Konstruktionsmaß, insbesondere für die Abrechnung, dar.

Sind die Farbtöne in der Ausschreibung nicht exakt benannt, so gelten für Dispersions-, Silikat- und Lackfarbenanstriche die Hellbezugswerte.

Die beschriebenen Leistungen sind komplett und als zusammenhängendes Wärmedämmverbundsystem eines Herstellers auszuführen.
Für einen geprüften Systemaufbau ist die jeweilige allgemeine bauaufsichtliche Zulassung zu beachten.
Diese muss an der Verwendungsstelle vorliegen und kann beim Systemhersteller angefordert werden.

ZTV 06  Produkt / System
Für die Durchführung der beschriebenen Leistung ist nur ein Systemhersteller zu verwenden.
Alle Stoffe müssen in Originalverpackung des Herstellers angeliefert und verarbeitet werden.

Das vom Auftragnehmer angebotene Wärmedämmverbundsystem muss der Qualitätsvorgabe und dem Aufbau entsprechen.
Der Nachweis der Gleichwertigkeit verbleibt beim Auftragnehmer.

## 23 WÄRMEDÄMMVERBUNDSYSTEM

### Titel 01 WÄRMEDÄMMVERBUNDSYSTEM

#### Bereich 01.01 KG, EG UND 1. OG

##### Untertitel 01.01.01 VORARBEITEN

**01.01.01.001 Untergrund prüfen**
*** Pauschalposition
Untergrund prüfen - klebegeeigneter Untergrund - WDVS
kleben und dübeln.

Untergrund prüfen, ob dieser fest, fett- und staubfrei ist
und eine ausreichende Tragfähigkeit für den Einsatz
von Dübeln aufweist.

Die dauerhafte Verträglichkeit zwischen einer eventuell
vorhandenen Beschichtung und dem Klebemörtel prüfen.

Mit dem Klebemörtel dürfen Unebenheiten bis maximal
2 cm/m, bei brandschutzoptimiertes WDVS mit
natürlichem Dämmstoff aus Mineralschaum
bis maximal 1 cm/m ausgeglichen werden.
Menge: 1,000 psch

**01.01.01.002 Wässrige, siloxanvergütete Universalgrundierung auf Acrylatbasis**
Wässrige, siloxanvergütete, Universalgrundierung
auf Acrylatbasis auf mineralische und organische
Untergründe und Beschichtungen sowie abgewitterte,
tragfähige Altbeschichtungen.

Grundierung darf keinen Film bilden.

Produkteigenschaften:
Oberflächenverfestigend, wasserabweisend,
gutes Eindringvermögen, saugfähigkeitsregulierend,
haftvermittelnd.
Menge: 800,000 m²

**01.01.01.003 Besondere Maßnahmen zum Schutz von Außentüren und Fenster**
Eine Ganzabdeckung mit PVC-Abdeckfolie und Verklebung
der Stöße gemäß VOB Teil C / 4.2.7 DIN 18345 herstellen
und nach Gebrauch wieder entfernen.

Bauteil: Außentüren und Fenster.
Menge: 350,000 m²

**01.01.01.004 Besondere Maßnahmen zum Schutz Boden unter Gerüst**
Eine Ganzabdeckung mit Stoffbahnen herstellen
und diese nach Gebrauch wieder entfernen.

Bauteil: Boden unter Gerüst.
Menge: 120,000 m²

**01.01.01.005 Vorhalten und Bereitstellen von Aufenthalts- und Lagerräumen**
*** Pauschalposition
Außerhalb der Baustelle aber im Baustelleneinrichtungsbereich. Für die Dauer der Durchführung der eigenen Leistung und die gesamte Zeit der Leistungserbringung. Die Position kommt nur dann zur Ausführung, wenn der Auftraggeber Räume, die leicht verschließbar gemacht werden können, nicht zur Verfügung stellt.
Menge: 1,000 psch

##### Untertitel 01.01.02 WDVS MIT PUTZ

**01.01.02.001 Wärmedämmplatte aus Mineralwolle nach EN 13162, Plattendicke 160 mm**
Steinwolleplatte beidseitig vorbeschichtet,
mit mineralischen Klebemörtel.

Wärmedämmplatten aus Steinwolle nach EN 13162,
Anwendungstyp WAP-zh nach DIN 4108-10,
beidseitig vorbeschichtet.
Faserrichtung parallel zur Oberfläche, hohe Abreißfestigkeit
>= 10,0 kN/m² für optimierte Dübelmengen,
Bemessungswert der Wärmeleitfähigkeit 0,035 W/(mK),

Format ca. 1.200 x 400 mm, nichtbrennbar nach DIN 4102,
Euroklasse A1 nach EN 13501-1, den Herstellerrichtlinien
entsprechend, mit einem mineralischen Klebemörtel kleben.

Platten im Verband planeben und press gestoßen verlegen.
Offene Fugen mit Dämmstoff ausfüllen.

Zusätzliche Verdübelung gemäß separater Position.

Plattendicke: 160 mm.
Menge: 715,000 m²

**01.01.02.002 Verdübelung der Mineralwolle-Dämmplatten, Dübellänge 195 bis 215 mm**
Verdübelung der Mineralwolle-Dämmplatten
durch das Gewebe mit bauaufsichtlich zugelassenen,
flächenbündig zu setzenden Thermodübeln /
Dämmplattenbefestiger gemäß WDVS-Zulassung,
mit europäisch technischer Zulassung.

Verdübelung entsprechend den Verarbeitungsrichtlinien /
Zulassung.

Wandbaustoff: Beton.

Tellerdurchmesser: 60 mm.
Dübeldurchmesser:  8 mm.
Bohrerdurchmesser:  8 mm.
Dübellänge:  195 bis 215 mm.
Verbrauch:  6 Stück Dübel/m² in Abhängigkeit
  der Vorgaben der WDVS-Zulassung.
Menge: 715,000 m²

**01.01.02.003 Mehrpreis für Verdübelung der Mineralwolle-Dämmplatten, 8 Stück Dübel/m²**
Mehrpreis zur vorbeschriebenen Position für die Verdübelung
der Mineralwolle-Dämmplatten mit 8 Stück Dübel/m².
Menge: 100,000 m²

**01.01.02.004 Vollflächige Armierungsschicht und alkalibeständiges Glasfasergewebe**
Vollflächige Armierungsschicht mineralischer Klebe- und
Armierungsmörtel und alkalibeständiges Glasfasergewebe.

Liefern und vollflächiges Auftragen eines systemzugehörigen,
vergüteten, mineralischen Klebe- und Armierungsmörtels und
alkalibeständigem Glasfasergewebe als Armierungsschicht
auf Wärmedämmplatten.

Armierungsmörtel 10 bis 13 mm auftragen,
Armierungsgewebe eindrücken und planspachteln.
Gewebestöße 100 mm überlappen.

Zusätzliche Diagonalarmierung an Ecken der Öffnungen und
Eckkantenausbildungen gemäß separater Positionen.
Menge: 715,000 m²

**01.01.02.005 Haftbrücke für glatte Untergründe - ca. 20 Gew.-% Zement**
Haftbrücke für glatte Untergründe - ca. 20 Gew.-% Zement.

Haftbrücke für nachfolgende Putze und Spachtelmassen mit
bauseitiger Zugabe von ca. 20 Gew.-% Zement CEM I 32,5
auf glatte, nicht saugende Untergründe.

Produkteigenschaften:
Haftvermittelnd auf mineralischen, nicht saugenden
Untergründen, gefüllt, weiß pigmentiert, matt.

Durch die Zementzugabe mit hohem Standvermögen
und chemisch physikalischer Trocknung.

Gut geeignet für:
Glatte, nicht saugende Wand- und Deckenflächen wie z. B.
glatter Beton, Holzspan-, Gipskarton- und Keramikplatten.

Farbton: Weiß.
Menge: 715,000 m²

**01.01.02.006 Zulage Egalisationsspachtelung**
Egalisationsspachtelung für mineralischen oder organischen
Feinputz.
Liefern und Auftragen der zweiten Lage Armierungsmasse,
wie zuletzt im vollen Wortlaut beschrieben,
jedoch ohne Gewebe,
auf Armierungsschicht als Egalisationsspachtelung
bei Korngrößen < 3 mm und erhöhten Anforderung
nach DIN 18202.
Menge: 715,000 m²

**01.01.02.007 Organischer Oberputz - neutral**
Organischer Oberputz - neutral, manuell und maschinell,
verarbeitbar, auf mineralische und organische Untergründe
liefern, auftragen und strukturieren.

Produkteigenschaften:
Klassischer Fassadenputz-Allrounder; nichtbrennbar,
A2-s1,d0; höchste Sicherheit in Verarbeitung, Werterhalt,
Farbton und Stabilität, hoch wasserdampfdurchlässig,
hoch wasserabweisend, witterungsbeständig,
hoher Riss-, Schlag- und Hagelschutz
in Verbindung mit WDVS-System, nach EN 15824.

Mit verkapselter Filmkonservierung für eine verzögernde
und vorbeugende Wirkung gegen Algen- und / oder
Pilzbefall der Beschichtung.

Struktur:  Kratzputz.
Korngröße:  2,0 mm.
Farbton:  Weiß.

Hellbezugswert >= 15 ohne zusätzliche Schlussbeschichtung
möglich.
Menge: 715,000 m²

**01.01.02.008 Fassadenfarbe mit Lotus-Effect Technology**
Fassadenfarbe mit Lotus-Effect Technology.

Zweifacher Anstrich einer bionischen Fassadenfarbe mit
Lotus-Effect Technology, ohne bioziden Filmschutz,
als Zwischen- und Schlussbeschichtung
auf mineralischen und organischen Untergründen.

Produkteigenschaften:
Selbstreinigende Oberfläche durch Lotus-Effect Technology -
Schmutz perlt mit Regen ab.
Sehr hohe CO2- und Wasserdampfdurchlässigkeit,
natürlicher Schutz durch den Lotus-Effect, mit Hitzeschutz.

Technische Kennwerte:
Dichte:  1,4 bis 1,6 g/cm³.
sd-Wert:  0,01 m (V1 - hoch).
Wasserdurchlässigkeit: < 0,05 kg/(m²h0,5) (W3 - niedrig).
Glanzgrad:  G3 - matt.

Farbton: RAL 7016 anthrazitgrau oder nach Wahl des AG.
Menge: 800,000 m²

##### Untertitel 01.01.03 SOCKEL

**01.01.03.001 Grundierung im Sockelbereich**
Grundierung im Sockelbereich.

Organische Spachtelmasse zur Abdichtung
und zum Schutz vor Feuchtigkeit.

Grundierung (Haftgrund) aus zementverträglichem
Dispersionsspachtel und systemzugehörigen Zement
liefern und anbringen.

Dispersionsspachtel mit systemzugehörigen Zement
CEM II B/LL, im Mischungsverhältnis 1,0 : 1,0 Gew.- Teile
mischen, mit ca. 10 % Wasser verdünnen und mit einer
Bürste auf ebenen, trockenen und sauberen Untergrund
auftragen und trocknen lassen.
Menge: 85,000 m²

**01.01.03.002 Wärmedämmplatte aus EPS 035 PW nach EN 13163**
Hartschaum EPS 035 PW mit wasserabdichtendem Kleber
im Sockelbereich auf tragfähigem Untergrund.

Wärmedämmplatten aus expandiertem Polystyrol-Hartschaum
EPS 035 nach EN 13163, Anwendungstyp PW nach
DIN V 4108-10, FCKW-frei, Bemessungswert der
Wärmeleitfähigkeit 0,035 W/(mK), schwerentflammbar nach
DIN 4102, Euroklasse E nach EN 13501-1,
für Perimeterdämmung bauaufsichtlich zugelassen
mit zementverträglichem Dispersionsspachtel
(organische Spachtelmasse zur Abdichtung und zum Schutz
vor Feuchtigkeit) CEM II B/LL 1,0 : 1,0 Gew.- Teile gemischt
auf tragfähigen vorbehandelten Untergrund kleben.

Die Sockeldämmung ist im Spritzwasserbereich 500 mm
über Geländeoberkante und auf die zu dämmende Fläche im
Erdreich, mindestens 200 mm unter der späteren
Geländeoberkante auszuführen.

Plattenrand:  Stumpf.
Plattendicke: 160 mm.
Menge: 80,000 m²

**01.01.03.003 Putzabdichtung im Perimeter- und Sockelbereich**
Putzabdichtung im Perimeter- und Sockelbereich.

Putzabdichtung aus zementverträglichem Dispersionsspachtel
und systemzugehörigen Zement liefern und im Perimeter- und
Sockelbereich bis mindestens 50 mm über Geländeoberkante
auf den Oberputz aufstreichen.

Dispersionsspachtel mit systemzugehörigen Zement
(organische Spachtelmasse zur Abdichtung und zum Schutz
vor Feuchtigkeit) CEM II B/LL, im Mischungsverhältnis
1,0 : 1,0 Gew.- Teile mischen, mit ca. 10 % Wasser verdünnen
und mit einer Bürste auf ebenen, trockenen und sauberen
Untergrund auftragen und trocknen lassen.
Menge: 30,000 m²

**01.01.03.004 Armierungputz und gefilzter Oberputz mit integriertem Feuchteschutz**
Armierungputz und gefilzter Oberputz mit integriertem
Feuchteschutz für den Sockelbereich.

Mineralischen, wasserabweisenden Klebe- und Armiermörtel
CS IV nach EN 998-1, mit integriertem Feuchteschutz
(Allgemeines bauaufsichtliches Prüfzeugnis
P-1201/6333/18 MPA-BS)
mindestens 5 bis 6 mm volldeckend auf die vorbereiteten
Sockel-Dämmplatten auftragen
und alkalibeständiges Armiergewebe, Maschenweite
mit ca. 165 g/m² Flächengewicht vollflächig im oberen Drittel
des Armiermörtels einbetten.
Stoßüberlappung mindestens 100 mm.
Am Folgetag nochmals Armiermörtel und Oberputz
1 bis 2 mm aufziehen und filzen.
Armiermörtel und Oberputz bis maximal 200 mm
unter der Geländeoberkante führen.
Bei einer Gesamtschichtdicke vom Armiermörtel
und Oberputz von mindestens 7 mm
ist kein zusätzlicher Feuchteschutz auszuführen.
Menge: 80,000 m²

**01.01.03.005 Zusätzlicher Feuchteschutz im Sockelbereich**
Zusätzlicher Feuchteschutz im Sockelbereich
liefern und vollflächig streichen.

Die vom Kies berührte Putzfläche
(von der Unterkante der Dämmplatte bis ca. 50 mm
über die spätere Geländeoberkante)
mit zementverträglichem Dispersionsspachtel
(organische Spachtelmasse zur Abdichtung und zum Schutz
vor Feuchtigkeit) 1,0 : 1,0 Gew.-Teile mit Zement
(CEM I oder CEM II A/LL oder CEM II B/LL)
gemischt und ca. 10 % Wasser verdünnt,
(auf den Putz) streichen.

Ggf. nach Erdanpassung auf dem Feuchteschutz
den Farbanstrich ergänzen.
Menge: 120,000 m

**01.01.03.006 Wärmedämmplatte, Perimeterplatte aus XPS PW nach EN 13164**
Perimeterdämmplatte aus XPS mit zweikomponentigen
Bitumenkleber im Erdreich.

Wärmedämmplatten aus extrudiertem Polystyrolschaum
(XPS) nach EN 13164, Anwendungstyp PW
nach DIN 4108-10 und WD, WS nach DIN 18164-1,
Bemessungswert der Wärmeleitfähigkeit 0,037 bis 0,043
W/(mK), Euroklasse E nach EN 13501-1,
gemäß den Verarbeitungshinweisen
mit einem wasserabdichtenden Kleber, bituminös,
2-komponentig, vollflächig, inkl. der seitlichen Plattenränder,
auf tragfähigen, vorbehandelten Untergrund.

Die Dämmplatten bleiben im Erdreich ab ca. 200 mm
unter der späteren Geländeoberkante
ohne Armierungs- und Putzschicht.

Hinweis: Nicht überputzbar.
 Nicht geeignet im Sockel-/ Spritzwasserbereich.

Höhe:  200 mm.
Plattendicke: 160 mm.
Menge: 5,000 m²

**01.01.03.007 Trittkonsolen zur wärmebrückenfreien Abstützung von Balkon**
Trittkonsolen zur wärmebrückenfreien Abstützung von Balkon
oder Terrassenauftritten.
Die Trittkonsolen im Abstand von maximal 750 mm und mit
einem seitlichen Abstand zur Laibung von etwa 250 mm
einbauen.
Die Ausladung ist vor Ort zu bestimmen,
wobei die Trittkonsole entsprechend gekürzt werden kann.
Für Dämmstärken > 200 mm Ausladung Trittkonsolen-
Sonderanfertigung vorsehen.
Die Ausladung der Trittkonsolen darf die Dämmstoffdicke
maximal um 50 mm unterschreiten.

Einbau von Balkon- und Terrassenauftritten
gemäß separater Position.

Ausladung:  250 mm.
Menge: 10,000 St

**01.01.03.008 Selbstklebendes Kantenprofil mit integriertem Glasfasergewebe**
Selbstklebendes Kantenprofil mit integriertem Glasfasergewebe.

Selbstklebendes Kantenprofil aus Kunststoff:
- Zur wärmebrückenfreien Sockelausbildung.
- Kantenschutz im Bereich des Sockelrücksprungs.
- Für Fassadendämmungen ab 60 mm Dicke.
- Maximaler Sockelrücksprung 60 mm.
- Für Gebäude mit nachträglich erstellter Sockeldämmung.

Dämmplatten auf die Startschiene aufsetzen.
Sockelprofil mit Hilfe des integrierten Selbstklebebandes
auf der Unterseite der ersten Dämmplattenreihe fixieren.
Das integrierte Glasfasergewebe in die Armierungsmasse
einbetten.
Flächenarmierungsgewebe bis zur Innenkante der Tropfnase
führen und einbetten.
Verbindung der Sockelprofile mittels Sockelleistenverbinder.

Länge:  250 cm.
Tropfkanten:  3 mm.
Menge: 20,000 m

##### Untertitel 01.01.04 DETAILS WDVS

**01.01.04.001 Kantenprofil aus Kunststoff, mit integriertem Glasfasergewebe**
Kantenprofil aus Kunststoff mit Glasfasergewebe
zur Eckausbildung bei Fassadendämmsystemen.

Vor der vollflächigen Armierung, Armierungsmörtel
auftragen und Gewebewinkel einbetten.

Flächenarmierungsgewebe bis zur Eckkante führen
und 100 mm überlappen.

Schenkellänge: 11/13 mm.
Menge: 780,000 m

**01.01.04.002 Sturzeckwinkel - Armierungselement im Sturz-/ Laibungsbereich**
Einen Sturzeckwinkel, als Armierungselement
im Sturz-/ Laibungsbereich mit Diagonalarmierung.

Vorgeformtes Winkelstück aus Glasfasergewebe.

Laibungstiefe: Bis 200 mm.
Menge: 188,000 St

**01.01.04.003 Diagonalarmierung an Ecken von Gebäudeöffnungen**
Diagonalarmierung an Ecken von Gebäudeöffnungen,
mineralischer Armierungsmasse-/ mörtel - Pfeil.

Armierungspfeil 400 x 330 mm aus Glasfasergewebe
als zusätzliche Verstärkung unter der normalen Armierung.

Armierungsmörtel wie zuletzt im vollen Wortlaut beschrieben.
Menge: 188,000 St

**01.01.04.004 Schlagregendichtes Abdichten der Anschlussfugen mit Fugendichtband**
Schlagregendichtes Abdichten der Anschlussfugen
mit langsam expandierendem Fugendichtband
aus vollimprägniertem Weichschaumstoff,
schlagregendicht nach DIN 18542 BG1.

Fugendichtband liefern und an der Fugenflanke vorkleben.
Dämmplatten press gegenstoßen.
Armierungsschicht bis zum Fugenrand führen.
Fugendichtband mit Schlussbeschichtung überdecken.
Kellenschnitt herstellen.

Fugenbreite:  3 bis 9 mm.
Menge: 430,000 m

**01.01.04.005 Laibungsprofil mit am Fensterrahmen anliegenden Fugendichtband**
Ausbilden einer wind- und schlagregendichte,
bewegungsfähige Systemanschlussfuge mit Anputzleiste,
bestehend aus:
- Kunststoffleiste, selbstklebend.
- Integriertem, komprimiertem Fugendichtband.
- Glasfasergewebestreifen
  (entsprechend der bauaufsichtlichen System-Zulassung).
- Schutzlasche.
- Putzanschlag.

Schlagregendicht >= 600 Pa.,
entspricht Klasse A gemäß VPDM-Merkblatt.

Auswahlkriterien gemäß aktuellem Technischen Merkblatt
beachten.

Aktivieren des integrierten Fugendichtbandes nach
Fertigstellung der Putzarbeiten durch Entfernen der
Schutzlasche.
Menge: 295,000 m

**01.01.04.006 Dehnfugenprofil für Gebäudedehnfugen bei ebenen Wandflächen**
Dehnfugenprofil zur Ausbildung von Gebäudedehnfugen
20 bis 30 mm bei ebenen Wandflächen.

Herstellen einer schlagregendichten und elastischen
Fugendichtung für Gebäudedehnfugen in ebenen
Wandflächen mit Dehnfugenprofil, bestehend aus zwei
Kunststoffeckschutzschienen, Glasfasergewebe und
gewebeverstärkter Fugenschlaufe.

- Gleichmäßige lotrechte Fuge in der Dämmschicht
  offenlassen (2 bis 3 mm Armierungsauftrag
  an den Fugenflanken berücksichtigen).
- Fugenflanken und Dämmplatten, ca. 150 mm beidseits der
  Fugenkante, mit Armierungsmasse beschichten.
- Dehnfugenprofil in Armierungsschicht einbetten. Dabei
  Profile von unten nach oben setzen, 20 mm überlappen.
- Beim Anbringen der Armierungsschicht und
  Schlussbeschichtung, das Dehnfugenprofil gegen
  Verunreinigungen schützen
  (z. B. Styroporstreifen in die Fugenschlaufe legen).

Dehnfugenbreite 20 bis 30 mm
(Abmessungen entsprechend den zu erwartenden
Bewegungen, nach Angabe des Statikers).

Profil:  Weiß.
Fugenschlaufe: Dunkelgrau.
Menge: 30,000 m

**01.01.04.007 Dehnfugenprofil für Gebäudedehnfugen an Außenwand-Innenecken**
Dehnfugenprofil für die Herstellung von Gebäudedehnfugen
20 bis 25 mm an Außenwand-Innenecken.

Herstellen einer schlagregendichten und elastischen
Fugendichtung für Gebäudedehnfugen in Innenecken
mit Dehnfugenprofil, bestehend aus zwei
Kunststoffeckschutzschienen, Glasfasergewebe und
Überbrückungsfolie.

- Gleichmäßige lotrechte Fuge in der Dämmschicht
  offenlassen (2 bis 3 mm Armierungsauftrag
  an den Fugenflanken berücksichtigen).
- Fugenflanken und Dämmplatten, ca. 150 mm beidseits der
  Fugenkante, mit Armierungsmasse beschichten.
- Dehnfugenprofil in Armierungsschicht einbetten. Dabei
  Profile von unten nach oben setzen, 20 mm überlappen.
- Beim Anbringen der Armierungsschicht und
  Schlussbeschichtung, das Dehnfugenprofil gegen
  Verunreinigungen schützen
  (z. B. Styroporstreifen in die Fugenschlaufe legen).

Dehnfugenbreite 20 bis 25 mm
(Abmessungen entsprechend den zu erwartenden
Bewegungen, nach Angabe des Statikers).

Profil:  Weiß.
Fugenschlaufe: Dunkelgrau.
Menge: 30,000 m

**01.01.04.008 Sockel-/ Putzabschlussprofil**
Putzabschlussprofil aus Kunststoff mit Anschlag
und integriertem Glasfasergewebe.

Abschlussprofil für außen und innen zur Herstellung von
sauberen Putzabschlüssen.

Schichtdicke: 3 mm.

Einbaubereich: Sockelabschluss.
Menge: 120,000 m

**01.01.04.009 Tropfkantenprofil inkl. Eckstück**
Kantenprofil aus Kunststoff mit integriertem Glasfasergewebe
und zugehörigem Eckstück.

Ausbilden einer Tropfkante unter gedämmten
Balkonunterseiten, Deckenauskragungen, Erkern, usw.
mit Tropfkantenprofil,
bestehend aus Kunststoffwinkel und Glasfasergewebe.

- Profile miteinander verbinden (überklipsen).
- Tropfkantenprofil mit Armierungsmasse direkt
  auf die Dämmplatten ansetzen.
- Beide Glasfasergewebestreifen
  (entsprechend der bauaufsichtlichen System-Zulassung)
  in die Systemarmierung einbetten.
  Gewebestöße 100 mm überlappen.
- Tropfkantenprofil-Eckstücke für Eckverbindungen benutzen.
Menge: 135,000 m

**01.01.04.010 Anschluss an Bestandsfassade mit Fugenflankenprofil und Dehnfugenband**
Anschluss an Bestandsfassade mit Fugenflankenprofil
und Dehnfugenband.

Fugenflankenprofil mit integriertem Glasfasergewebe zur
Einbindung in die Flächenarmierung mit systemzugehöriger,
einkomponentiger Klebemasse anbringen.

Die dahinterliegende, offene Fuge
mit Mineralwolle ausdämmen.

Nach Fertigstellung und Trocknung des Oberputzes ein
geeignetes Dehnfugenband aus Weichschaumstoff,
systemkomponentenverträglich, vollimprägniert,
selbstexpandierend, selbstklebend,
BG1 gemäß DIN 18542 anbringen.

Länge Fugenflankenprofil: 2.500 mm.
Farbton Fugenflankenprofil: Weiß.
Fugenbreite:  10 bis 18 mm.
Farbton Dehnfugenband:  Anthrazit oder hellgrau
  nach Wahl des AG.
Menge: 20,000 m

**01.01.04.011 Montagequader aus EPS-Hartschaum**
Montagequader aus EPS-Hartschaum als Druckunterlage
und zur Befestigung von leichten Fremdteilen,
wie Kleiderbügelträger, Leuchten, usw.

Vertiefung im Dämmstoff bis auf den Untergrund erstellen.
Montageplatte vollflächig mit Klebemörtel
auf dem tragenden Untergrund verkleben.

Format: 150 x 100 mm.
Nutzfläche: 130 x  80 mm.
Dicke: 60 bis 300 mm.
Menge: 5,000 St

**01.01.04.012 Montagequader aus PU-Hartschaum**
Montagequader aus PU-Hartschaum als Druckunterlage
für Fremdteile mit hohen Lasten wie Markisen.

Vertiefung im Dämmstoff bis auf den Untergrund erstellen.
Montageplatte vollflächig mit Klebemörtel
auf dem tragenden Untergrund verkleben.

Format: 198 x 198 mm.
Nutzfläche: 198 x 198 mm.
Dicke: 60 bis 300 mm.
Menge: 5,000 St

**01.01.04.013 Montagedübel für die nachträgliche Befestigung von mittelschweren Bauteilen**
Montagedübel für die nachträgliche Befestigung von
mittelschweren Bauteilen wie Lampen, Klingeln, Schildern,
usw. in Wärmedämm-Verbundsystemen.

Länge: 80 bis 280 mm.
Menge: 5,000 St

**01.01.04.014 Montagedose aus Polyamid**
Montagedose aus Polyamid für die wärmebrückenfreie
Montage von Elektrodosen wie Steckdosen oder Schalter
in Wärmedämm-Verbundsystemen.

Einbautiefe:  60 mm.
Durchmesser: 65 / 106 mm.

Aus Kunststoff, schwerentflammbar.

Ausfräsen der Dämmplatte mit vorgesehenen Fräswerkzeug,
Verklebung mit Kleb- und Dichtstoff auf MS-Hybrid-Polymer-
Basis.
Menge: 5,000 St

**01.01.04.015 Verschlussstopfen zum Abdichten von Gerüstankerlöchern in Fassaden**
Verschlussstopfen aus imprägniertem Weichschaumstoff
zum Abdichten von Gerüstankerlöchern in Fassaden,
entsprechend Herstellerrichtlinien und Dämmsystemen,
Deckbeschichtung gemäß Systemaufbau.

Anzahl Gerüstanker:
Alle 3.000 mm (waagerecht / senkrecht).

Dies ist eine Arbeit die eine gesonderte Anfahrt erfordert.
Einheit bezogen auf m²-Fassadenfläche.
Menge: 50,000 St

##### Untertitel 01.01.05 FENSTERBÄNKE

**01.01.05.001 Ausbildung einer 2. Dichtebene gemäß RAL-Richtlinie**
Ausbildung einer 2. Dichtebene gemäß RAL-Richtlinie
mit einem wasserabweisenden Armierungsmörtel.

Im Brüstungsbereich Dämmung ausführen gemäß
separater Position.
Den Untergrund mit mindestens 5 % Gefälle vorbereiten.

Mineralischer, wasserabweisender Armierungsmörtel,
CS IV nach EN 998-1, für einen Beschichtungsaufbau
mit integriertem Feuchteschutz, mindestens Dicke >= 4 mm
(Trockenschichtdicke) volldeckend auf vorbereitete
EPS-Keil auftragen.

Alkalibeständiges Armierungsgewebe,
im oberen Drittel des Armierungsmörtel einbetten,
Stoßüberlappung mindestens 100 mm.

Einspachteln eines Eckprofils mit transparenter und
flexibler Tropfkante zur gezielten Wasserableitung.

Verlegen eines Butylbandes im Inneneckbereich
der 2. Dichtebene, Breite des Bandes 75 mm.
Menge: 135,000 m

**01.01.05.002 Antidröhnbelag als vorbeugende Maßnahme zur Geräuschminderung**
Antidröhnbelag als vorbeugende Maßnahme zur
Geräuschminderung (z. B. Regen) wird bereits werkseitig
unter der Fensterbank aufgebracht (falls mitbestellt).

Format: [  ] Für  50 bis 180 mm,  50 mm breit.
 [ X ] Für 185 bis 360 mm,  80 mm breit.
 [  ] Für 365 bis 500 mm, 100 mm breit.
Menge: 6,000 m

**01.01.05.003 Fensterbank-Grundprofile aus beschichtetem Aluminium**
Fensterbank-Grundprofile aus beschichtetem Aluminium
und Fensterbankabschluss mit Bewegungsaufnahme
inklusive Ausbildung einer 2. Dichtebene.

Fensterbank in fertige Laibung einsetzen.

Vor der Bestellung der Fensterbänke sind die genauen Maße
gemäß Anleitung des Herstellers am Objekt zu prüfen.

Ausführung:  Pulverbeschichtet,
  RAL 7016 anthrazitgrau
  oder nach Wahl des AG.

Ausladung:  240 mm.
Länge:  3.000 mm.
Menge: 2,000 St

##### Untertitel 01.01.06 JALOUSIEKÄSTEN

**01.01.06.001 Überdeckung Jalousienkasten Putzträgerplatte frei auskragend**
Überdeckung Jalousienkasten
Putzträgerplatte frei auskragend.

Befestigen einer Putzträgerplatte als Blende und Putzträger
vor der Jalousie.

Verhältnis Auskragung zu Einbindung in die Dämmung
ca. 1/3 zu 2/3.

Putzträgerplatten mit stumpfem Rand aus Blähglasgranulat,
15 mm dick, Brandverhalten A2-s1,d0 gemäß EN 13501-1
beidseitig mit Glasfasergewebe armiert, stoßfest,
frostbeständig, widerstandsfähig gegen mechanische
Beanspruchung, Wärmeleitfähigkeit 0,12 W/(mK),
mit einem Klebemörtel auf Wärmedämmung vollflächig
(mit geeigneter Zahntraufel) kleben.

Die Dämmschichtdicke um Platten- und Klebeschichtdicke
reduzieren.
Die Platten werden seitlich ca. 300 mm sowie oben
in die ausgeklinkte bzw. reduzierte Dämmung eingelassen.
Platten planeben, press gestoßen verlegen und vollflächig mit
einem mineralischen Klebe- und Armierungsmörtel auf dem
Dämmstoff verkleben.
Unebenheiten egalisieren.

Im Stoßbereich der Putzträgerplatte sind ggf. tragfähige
Metall-Winkelkonsolen anzuordnen.
Die Befestigungsmittel sind einzurechnen.
Die mechanische Befestigung der Putzträgerplatte im Bereich
der Dämmung erfolgt mit bauaufsichtlich zugelassenen,
flächenbündigen Tellerdübeln in den Untergrund.
Vor dem Setzen der Dübel ist mittels Putzfräser
eine entsprechende Vertiefung herzustellen.
An der ungeschützten Stirnseite der Putzträgerplatte
wird ein Kantenschutzprofil angebracht.

Armierung und Schlussbeschichtung gemäß dem
vorgesehenen Wärmedämm-Verbundsystem.
Bei Verwendung eines mineralischen Putzsystems
ist eine Grundierung vorzusehen.

Herstellen des Systemabschlusses gemäß Vorgabe
des Planers.
Menge: 120,000 m

##### Untertitel 01.01.07 SONSTIGES

**01.01.07.001 Zulage für Verklebung und Verdübelung der Mineralwolle-Dämmplatten, <= 0,5 m²**
Zulage zu den vorbeschriebenen Positionen für die Verklebung
und Verdübelung der Mineralwolle-Dämmplatten für
Größe der Einzelfelder <= 0,5 m².
Menge: 5,000 St

**01.01.07.002 Zulage für Verklebung und Verdübelung der Mineralwolle-Dämmplatten, > 0,5 bis <= 1,0 m²**
Zulage zu den vorbeschriebenen Positionen für die Verklebung
und Verdübelung der Mineralwolle-Dämmplatten für
Größe der Einzelfelder > 0,5 bis <= 1,0 m².
Menge: 5,000 St

**01.01.07.003 Zulage für Verklebung und Verdübelung der Mineralwolle-Dämmplatten, > 1,0 bis <= 1,5 m²**
Zulage zu den vorbeschriebenen Positionen für die Verklebung
und Verdübelung der Mineralwolle-Dämmplatten für
Größe der Einzelfelder > 1,0 bis <= 1,5 m².
Menge: 5,000 St

**01.01.07.004 Zulage für Verklebung und Verdübelung der Mineralwolle-Dämmplatten, > 1,5 bis <= 2,5 m²**
Zulage zu den vorbeschriebenen Positionen für die Verklebung
und Verdübelung der Mineralwolle-Dämmplatten für
Größe der Einzelfelder > 1,5 bis <= 2,5 m².
Menge: 5,000 St

**01.01.07.005 Zulage für Flächenarmierung / Egalisationsspachtelung, <= 0,5 m²**
Zulage zu den vorbeschriebenen Positionen für die
Flächenarmierung / Egalisationsspachtelung für
Größe der Einzelfelder <= 0,5 m².
Menge: 5,000 St

**01.01.07.006 Zulage für Flächenarmierung / Egalisationsspachtelung, > 0,5 bis <= 1,0 m²**
Zulage zu den vorbeschriebenen Positionen für die
Flächenarmierung / Egalisationsspachtelung für
Größe der Einzelfelder > 0,5 bis <= 1,0 m².
Menge: 5,000 St

**01.01.07.007 Zulage für Flächenarmierung / Egalisationsspachtelung, > 1,0 bis <= 1,5 m²**
Zulage zu den vorbeschriebenen Positionen für die
Flächenarmierung / Egalisationsspachtelung für
Größe der Einzelfelder > 1,0 bis <= 1,5 m².
Menge: 5,000 St

**01.01.07.008 Zulage für Flächenarmierung / Egalisationsspachtelung, > 1,5 bis <= 2,5 m²**
Zulage zu den vorbeschriebenen Positionen für die
Flächenarmierung / Egalisationsspachtelung für
Größe der Einzelfelder > 1,5 bis <= 2,5 m².
Menge: 5,000 St

**01.01.07.009 Zulage für Schlussbeschichtung, <= 0,5 m²**
Zulage zu den vorbeschriebenen Positionen für die
Schlussbeschichtung (Oberputz und Fassadenfarbe) für
Größe der Einzelfelder <= 0,5 m².
Menge: 5,000 St

**01.01.07.010 Zulage für Schlussbeschichtung, > 0,5 bis <= 1,0 m²**
Zulage zu den vorbeschriebenen Positionen für die
Schlussbeschichtung (Oberputz und Fassadenfarbe) für
Größe der Einzelfelder > 0,5 bis <= 1,0 m².
Menge: 5,000 St

**01.01.07.011 Zulage für Schlussbeschichtung, > 1,0 bis <= 1,5 m²**
Zulage zu den vorbeschriebenen Positionen für die
Schlussbeschichtung (Oberputz und Fassadenfarbe) für
Größe der Einzelfelder > 1,0 bis <= 1,5 m².
Menge: 5,000 St

**01.01.07.012 Zulage für Schlussbeschichtung, > 1,5 bis <= 2,5 m²**
Zulage zu den vorbeschriebenen Positionen für die
Schlussbeschichtung (Oberputz und Fassadenfarbe) für
Größe der Einzelfelder > 1,5 bis <= 2,5 m².
Menge: 5,000 St

##### Untertitel 01.01.08 STUNDENLOHNARBEITEN

*Hinweis: Stundenlohnarbeiten*
Stundenlohnarbeiten, die durch Arbeitskräfte nur auf Anordnung der Objektüberwachung ausgeführt werden.

Der Auftragnehmer verzichtet auf Vergütung der ohne entsprechende Anordnung durchgeführten Stundenlohnarbeiten.
Stundenlohnzettel sind der Objektüberwachung spätestens eine Woche nach Ausführung der Arbeiten zur Unterschrift vorzulegen.
Später vorgelegte oder mit der Schlussrechnung eingereichte, nicht unterschriebene Stundenzettel werden nicht anerkannt.
Bei Stundenlohnarbeiten werden nur die auf der Baustelle tatsächlich erbrachten Stunden vergütet.
An- und Abfahrten zur Baustelle werden nicht vergütet.

**01.01.08.001 Stundenlohnarbeiten Facharbeiterstunden**
Verrechnungssätze für Stundenlohnarbeiten für nicht vorgesehene Leistungen zum besonderen Nachweis.

-Facharbeiterstunden-
Menge: 10,000 h

**01.01.08.002 Stundenlohnarbeiten Helferstunden**
Verrechnungssätze für Stundenlohnarbeiten für nicht vorgesehene Leistungen zum besonderen Nachweis.

-Helferstunden-
Menge: 10,000 h

#### Bereich 01.02 2. OG

##### Untertitel 01.02.01 VORARBEITEN

**01.02.01.001 Untergrund prüfen**
*** Pauschalposition
Untergrund prüfen - klebegeeigneter Untergrund - WDVS
kleben und dübeln.

Untergrund prüfen, ob dieser fest, fett- und staubfrei ist
und eine ausreichende Tragfähigkeit für den Einsatz
von Dübeln aufweist.

Die dauerhafte Verträglichkeit zwischen einer eventuell
vorhandenen Beschichtung und dem Klebemörtel prüfen.

Mit dem Klebemörtel dürfen Unebenheiten bis maximal
2 cm/m, bei brandschutzoptimiertes WDVS mit
natürlichem Dämmstoff aus Mineralschaum
bis maximal 1 cm/m ausgeglichen werden.
Menge: 1,000 psch

**01.02.01.002 Wässrige, siloxanvergütete Universalgrundierung auf Acrylatbasis**
Wässrige, siloxanvergütete, Universalgrundierung
auf Acrylatbasis auf mineralische und organische
Untergründe und Beschichtungen sowie abgewitterte,
tragfähige Altbeschichtungen.

Grundierung darf keinen Film bilden.

Produkteigenschaften:
Oberflächenverfestigend, wasserabweisend,
gutes Eindringvermögen, saugfähigkeitsregulierend,
haftvermittelnd.
Menge: 795,000 m²

**01.02.01.003 Besondere Maßnahmen zum Schutz von Außentüren und Fenster**
Eine Ganzabdeckung mit PVC-Abdeckfolie und Verklebung
der Stöße gemäß VOB Teil C / 4.2.7 DIN 18345 herstellen
und nach Gebrauch wieder entfernen.

Bauteil: Außentüren und Fenster.
Menge: 165,000 m²

##### Untertitel 01.02.02 WDVS HARTE BELÄGE

**01.02.02.001 Wärmedämmplatte aus Mineralwolle nach EN 13162, Plattendicke 160 mm**
*** Bezugsbeschreibung
Steinwolleplatte beidseitig vorbeschichtet,
mit mineralischen Klebemörtel.

Wärmedämmplatten aus Steinwolle nach EN 13162,
Anwendungstyp WAP-zh nach DIN 4108-10,
beidseitig vorbeschichtet.
Faserrichtung parallel zur Oberfläche, hohe Abreißfestigkeit
>= 10,0 kN/m² für optimierte Dübelmengen,
Bemessungswert der Wärmeleitfähigkeit 0,035 W/(mK),

Format ca. 1.200 x 400 mm, nichtbrennbar nach DIN 4102,
Euroklasse A1 nach EN 13501-1, den Herstellerrichtlinien
entsprechend, mit einem mineralischen Klebemörtel kleben.

Platten im Verband planeben und press gestoßen verlegen.
Offene Fugen mit Dämmstoff ausfüllen.

Zusätzliche Verdübelung gemäß separater Position.

Plattendicke: 160 mm.
Menge: 570,000 m²

**01.02.02.002 Wärmedämmplatte, mind. 60 % beim Kleberauftrag, als Zulage**
*** wie Position 01.02.02.001
Verklebung mindestens 60 % (Standard mindestens 40 %)
beim Kleberauftrag auf die Wand, als Zulage.
Menge: 570,000 m²

**01.02.02.003 Mineralische Armierung mit groben Gewebe**
Mineralische Armierung mit groben Gewebe.

Mineralischen Klebe- und Armierungsmörtel / Unterputz mit
alkalibeständigem Glasfasergewebe liefern und vollflächig
als Armierungsschicht auftragen und eben abziehen.

Vergüteten, mineralischen Klebe- und Armierungsmörtel
volldeckend auf Wärmedämmplatte auftragen,
Glasfasergewebe eindrücken und planspachteln.

Gewebestöße 100 mm überlappen.

Zusätzliche Diagonalarmierung an Ecken der Öffnungen und
Eckkantenausbildungen gemäß separater Positionen.
Menge: 570,000 m²

**01.02.02.004 Verdübelung der Mineralwolle-Dämmplatten, Dübellänge 195 bis 215 mm**
Verdübelung der Mineralwolle-Dämmplatten
durch das Gewebe mit bauaufsichtlich zugelassenen,
flächenbündig zu setzenden Thermodübeln /
Dämmplattenbefestiger gemäß WDVS-Zulassung,
mit europäisch technischer Zulassung.

Verdübelung entsprechend den Verarbeitungsrichtlinien /
Zulassung.

Wandbaustoff: Beton.

Tellerdurchmesser: 60 mm.
Dübeldurchmesser:  8 mm.
Bohrerdurchmesser:  8 mm.
Dübellänge:  195 bis 215 mm.
Verbrauch:  6 Stück Dübel/m² in Abhängigkeit
  der Vorgaben der WDVS-Zulassung.
Menge: 570,000 m²

**01.02.02.005 Mehrpreis für Verdübelung der Mineralwolle-Dämmplatten, 10 Stück Dübel/m²**
Mehrpreis zur vorbeschriebenen Position für die Verdübelung
der Mineralwolle-Dämmplatten mit 10 Stück Dübel/m².
Menge: 100,000 m²

**01.02.02.006 Überspachtelung der Dübelköpfe - mineralischer Klebe-/ Armierungsmörtel**
Überspachtelung der Dübelköpfe -
mineralischer Klebe-/ Armierungsmörtel.

Zweite Lage Armierungsmasse
(wie zuletzt im vollen Wortlaut beschrieben, jedoch
ohne Gewebe) auf Armierungsschicht, nach Verdübelung
durch das Armierungsgewebe, anbringen.

Dübelköpfe überspachteln
(nur bei Verdübelung durch das Gewebe).
Menge: 570,000 m²

**01.02.02.007 Fassadenbekleidung mit Klinkerriemchen nach DIN EN 14411**
Fassadenbekleidung mit Klinkerriemchen nach DIN EN 14411.

Klinkerriemchen:
- Frostbeständig nach DIN EN ISO 10545-12.
- Porenvolumen nach DIN 66133 > 20 mm³/g.
- Porenradienmaximum nach DIN 66133 > 0,2 Mikrometer.
- Wasseraufnahme nach DIN EN ISO 10545-3 < 25 %.

Zur Nachbildung von Sichtmauerwerk, auf vorbereiteten
Untergrund im Verlegemörtel einbetten.

Klinkerriemchen im Floating-Buttering-Verfahren anbringen -
Kleber auf die Rückseite der Riemchen als Kratzspachtelung
und auf den Untergrund mit einer 10 x 10 mm Zahntraufel
vollflächig auftragen.
Den Kleber in den Fugen nach Verklebung glatt streichen.

Die Riemchen werden als Spaltpaletten
(Zwillinge bis Vierlinge) geliefert.
Das bauseitige Spalten und das exakte Zuschneiden
der Riemchen sind einzukalkulieren.

Nachträgliche Verfugung mit Fugenmaterial im
Kellenfugenverfahren.

Reinigen der Fläche gemäß separater Position.

Eckausbildung an Gebäudeecken, Laibungen bzw.
Rollschichten an Stürzen sowie elastische Verfugung
an Gebäudeecken gemäß separater Position.

Material: Strangpress-Klinkerriemchen.
Farbton: Beige, weiß oder nach Wahl des AG
 aus der Standard-Herstellerkollektion.
Format: 240 x 71 x 14 mm.

Hellbezugswert >= 10 %.
Menge: 570,000 m²

**01.02.02.008 Eckwinkel - Strangpress - Eckausbildung an Gebäudeecken, Laibungen etc.**
Eckwinkel - Strangpress - Eckausbildung
an Gebäudeecken, Laibungen etc.

Klinkerriemchen wie zuletzt im vollen Wortlaut beschrieben,
jedoch Eckwinkel Normalformat,
auf vorbereiteten Untergrund im Verlegemörtel einbetten.

Eckwinkel im Floating-Buttering-Verfahren anbringen -
Kleber auf die Rückseite und auf den Untergrund auftragen.

Den Kleber in den Fugen nach Verklebung glatt streichen.

Nachträgliche Verfugung wie zuletzt im vollen
Wortlaut beschrieben.

Fläche nach ca. 7 Tagen mit einem handelsüblichen
Steinreiniger reinigen.
Menge: 365,000 m

*Hinweis: HINWEIS*
Zur Auftrennung der Dämmung empfehlen wir auf Großflächen
den Einsatz eines Winkelschleifers mit geeigneter Trennscheibe.

**01.02.02.009 Feldbegrenzungsfuge dauerelastisch ausbilden**
Feldbegrenzungsfuge dauerelastisch ausbilden.

Fugeneinteilung und Fugenbreite gemäß Vorgabe des Planers.
Während der Verlegearbeiten bei den Feldbegrenzungsfugen
darauf achten, dass die benötigte Fugenbreite eingehalten wird.
Mit elastischer Fugenmasse darf die Feldbegrenzungsfuge eine
Fugenbreite von 16 mm nicht unterschreiten.

Nach aushärten der Verfugung der Fassadenbekleidung das
Dämmmaterial in der Feldbegrenzungsfuge an beiden Flanken
bis zur Hälfte (z. B. 100 mm bei 200 mm Dämmstoffdicke)
einschneiden.

Armierungsgewebe abziehen und das eingeschnittene
Dämmmaterial rückstandslos herauskratzen.

Vor dem einlegen des Hinterfüllprofils den entstandenen
Hohlraum mit Steinwolle ausstopfen.

Hinterlegen des Fugenraumes mit einem geeigneten,
geschlossenzelligem Hinterfüllprofil zur Verhinderung einer
Dreiflankenhaftung des Dichtstoffes am Untergrund.

Fugen abkleben, Primern der Fugenflanken mit einem
systemzugehörigen Primer und ausreichend ablüften lassen.

Lösemittelfreien, elastischen 1-komponentigen,
luftfeuchtigkeitserhärtenden Fugenmasse auf
MS-Hybrid-Polymer-Basis gemäß DIN 18540 entsprechend den
Herstellerangeben blasenfrei in den Fugenraum einbringen und
mit systemzugehörigem Glättmittel glätten und ausbilden.
Klebeband entfernen und Randbereiche nachglätten.

Fugenfarbton: Weiß oder nach Wahl des AG aus
  der Hersteller-Standardkollektion.
Menge: 30,000 m

**01.02.02.010 Anlegen von vertikalen Fugen an Gebäudeecken mit Dehnfugenband**
Anlegen von vertikalen Fugen an Gebäudeecken
mit Dehnfugenband.

Fugenanordnung und Fugenbreite gemäß Vorgabe
des Planers.
Während der Verlegearbeiten bei den Fugen
an Gebäudeecken darauf achten,
dass die benötigte Fugenbreite eingehalten wird.

Mit Dehnfugenband darf die Fuge eine Fugenbreite von
14 mm nicht unterschreiten.
Nach aushärten der Verfugung der Fassadenbekleidung
das Dämmmaterial in der Feldbegrenzungsfuge
an beiden Flanken bis zur Hälfte
(z. B. 100 mm bei 200 mm Dämmstoffdicke) einschneiden.

Armierungsgewebe abziehen und das eingeschnittene
Dämmmaterial rückstandslos herauskratzen.

Vor dem einlegen des Dehnfugenbandes den entstandenen
Hohlraum mit Steinwolle ausstopfen.

Dehnfugenband, schlagregendicht nach DIN 18542,
in den Fugenraum einbringen.
Beanspruchungsgruppe BG1 ist nur dann gegeben,
wenn die Fugenbreite innerhalb des angegebenen
Einsatzbereiches liegt.
Menge: 30,000 m

**01.02.02.011 Elastische Verfugung an Laibungen von Gebäudeöffnungen**
Elastische Verfugung an Laibungen von Gebäudeöffnungen.

An allen Laibungen von Gebäudeöffnungen durchgehende
senkrechte, horizontale und vertikale Fugen ausbilden.
Ausräumen der Fugen bis zu Armierungsschicht und die
Fugenflanken von allen losen und trennend wirkenden
Substanzen säubern.
Abkleben der Fugenränder mit einem geeigneten Klebeband.
Hinterlegen des Fugenraumes mit einem geeigneten,
nicht wassersaugenden Vorlegeband zur Verhinderung
einer Dreiflankenhaftung des Dichtstoffes am Untergrund.
Primern der Fugenflanken mit einem systemzugehörigen
Primer und ausreichend ablüften lassen.

Lösemittelfreien, elastischen 1-komponentigen,
luftfeuchtigkeitserhärtenden Fugenmasse auf
MS-Hybrid-Polymer-Basis gemäß DIN 18540 entsprechend den
Herstellerangeben blasenfrei in den Fugenraum einbringen und
mit systemzugehörigem Glättmittel glätten und ausbilden.
Klebeband entfernen und Randbereiche nachglätten.

Fugenbreite:  10 mm.
Vorlegeband: 10 x 2 mm.
Fugenfarbton: Weiß oder nach Wahl des AG aus
  der Hersteller-Standardkollektion.
Menge: 335,000 m

**01.02.02.012 Reinigen der Fassadenfläche**
Reinigen der Fassadenfläche.
Alle groben Verschmutzungen sind mit Spatel oder
Holzbrettchen zu entfernen.
Die Fassadenflächen sind abzubürsten, auch die Fugen
müssen von allen losen Mörtelresten gesäubert werden.
Die Fassade ist bis zur Wassersättigung
von oben nach unten vorzunässen.
Das Reinigen der Fassade sollte, nach trockener
Vorreinigung, mit Wasser und Bürste, evtl. unter Zusatz
von Detergentien und Enthärtern durchgeführt werden.
Bei starker Verschmutzung kann die vorgereinigte und
vorgenässte Fassadenfläche mit speziellen Reinigungsmitteln
behandelt werden.
Die Fassade ist mit fließendem und klarem Wasser
direkt nach dem Abwaschen nachzuspülen.
Menge: 570,000 m²

##### Untertitel 01.02.03 WDVS MIT PUTZ (BESTAND 3.- BIS 7. OG)

**01.02.03.001 Wärmedämmplatte aus Mineralwolle nach EN 13162, Plattendicke 120 mm**
Steinwolleplatte beidseitig vorbeschichtet,
mit mineralischen Klebemörtel.

Wärmedämmplatten aus Steinwolle nach EN 13162,
Anwendungstyp WAP-zh nach DIN 4108-10,
beidseitig vorbeschichtet.
Faserrichtung parallel zur Oberfläche, hohe Abreißfestigkeit
>= 10,0 kN/m² für optimierte Dübelmengen,
Bemessungswert der Wärmeleitfähigkeit 0,035 W/(mK),

Format ca. 1.200 x 400 mm, nichtbrennbar nach DIN 4102,
Euroklasse A1 nach EN 13501-1, den Herstellerrichtlinien
entsprechend, mit einem mineralischen Klebemörtel kleben.

Platten im Verband planeben und press gestoßen verlegen.
Offene Fugen mit Dämmstoff ausfüllen.

Zusätzliche Verdübelung gemäß separater Position.

Plattendicke: 120 mm.
Menge: 225,000 m²

**01.02.03.002 Mehr-/ Minderpreis für Mineralwolle-Dämmplatten**
Mehr-/ Minderpreis pro 20 mm Dämmstoffdicke auf Nachweis,
für die Mineralwolle-Dämmplatten der Vorposition.
Menge: 225,000 m²

**01.02.03.003 Verdübelung der Mineralwolle-Dämmplatten, Dübellänge 175 bis 195 mm**
Verdübelung der Mineralwolle-Dämmplatten
durch das Gewebe mit bauaufsichtlich zugelassenen,
flächenbündig zu setzenden Thermodübeln /
Dämmplattenbefestiger gemäß WDVS-Zulassung,
mit europäisch technischer Zulassung.

Verdübelung entsprechend den Verarbeitungsrichtlinien /
Zulassung.

Wandbaustoff: Beton.

Tellerdurchmesser: 60 mm.
Dübeldurchmesser:  8 mm.
Bohrerdurchmesser:  8 mm.
Dübellänge:  175 bis 195 mm.
Verbrauch:  6 Stück Dübel/m² in Abhängigkeit
  der Vorgaben der WDVS-Zulassung.
Menge: 225,000 m²

**01.02.03.004 Mehrpreis für Verdübelung der Mineralwolle-Dämmplatten, 12 Stück Dübel/m²**
Mehrpreis zur vorbeschriebenen Position für die Verdübelung
der Mineralwolle-Dämmplatten mit 12 Stück Dübel/m².
Menge: 100,000 m²

**01.02.03.005 Vollflächige Armierungsschicht und alkalibeständiges Glasfasergewebe**
Vollflächige Armierungsschicht mineralischer Klebe- und
Armierungsmörtel und alkalibeständiges Glasfasergewebe.

Liefern und vollflächiges Auftragen eines systemzugehörigen,
vergüteten, mineralischen Klebe- und Armierungsmörtels und
alkalibeständigem Glasfasergewebe als Armierungsschicht
auf Wärmedämmplatten.

Armierungsmörtel 10 bis 13 mm auftragen,
Armierungsgewebe eindrücken und planspachteln.
Gewebestöße 100 mm überlappen.

Zusätzliche Diagonalarmierung an Ecken der Öffnungen und
Eckkantenausbildungen gemäß separater Positionen.
Menge: 225,000 m²

**01.02.03.006 Haftbrücke für glatte Untergründe - ca. 20 Gew.-% Zement**
Haftbrücke für glatte Untergründe - ca. 20 Gew.-% Zement.

Haftbrücke für nachfolgende Putze und Spachtelmassen mit
bauseitiger Zugabe von ca. 20 Gew.-% Zement CEM I 32,5
auf glatte, nicht saugende Untergründe.

Produkteigenschaften:
Haftvermittelnd auf mineralischen, nicht saugenden
Untergründen, gefüllt, weiß pigmentiert, matt.

Durch die Zementzugabe mit hohem Standvermögen
und chemisch physikalischer Trocknung.

Gut geeignet für:
Glatte, nicht saugende Wand- und Deckenflächen wie z. B.
glatter Beton, Holzspan-, Gipskarton- und Keramikplatten.

Farbton: Weiß.
Menge: 225,000 m²

**01.02.03.007 Zulage Egalisationsspachtelung**
Egalisationsspachtelung für mineralischen oder organischen
Feinputz.
Liefern und Auftragen der zweiten Lage Armierungsmasse,
wie zuletzt im vollen Wortlaut beschrieben,
jedoch ohne Gewebe,
auf Armierungsschicht als Egalisationsspachtelung
bei Korngrößen < 3 mm und erhöhten Anforderung
nach DIN 18202.
Menge: 225,000 m²

**01.02.03.008 Organischer Oberputz - neutral**
Organischer Oberputz - neutral, manuell und maschinell,
verarbeitbar, auf mineralische und organische Untergründe
liefern, auftragen und strukturieren.

Produkteigenschaften:
Klassischer Fassadenputz-Allrounder; nichtbrennbar,
A2-s1,d0; höchste Sicherheit in Verarbeitung, Werterhalt,
Farbton und Stabilität, hoch wasserdampfdurchlässig,
hoch wasserabweisend, witterungsbeständig,
hoher Riss-, Schlag- und Hagelschutz
in Verbindung mit WDVS-System, nach EN 15824.

Mit verkapselter Filmkonservierung für eine verzögernde
und vorbeugende Wirkung gegen Algen- und / oder
Pilzbefall der Beschichtung.

Struktur:  Kratzputz.
Korngröße:  2,0 mm.
Farbton:  Weiß.

Hellbezugswert >= 15 ohne zusätzliche Schlussbeschichtung
möglich.
Menge: 225,000 m²

**01.02.03.009 Fassadenfarbe mit Lotus-Effect Technology**
Fassadenfarbe mit Lotus-Effect Technology.

Zweifacher Anstrich einer bionischen Fassadenfarbe mit
Lotus-Effect Technology, ohne bioziden Filmschutz,
als Zwischen- und Schlussbeschichtung
auf mineralischen und organischen Untergründen.

Produkteigenschaften:
Selbstreinigende Oberfläche durch Lotus-Effect Technology -
Schmutz perlt mit Regen ab.
Sehr hohe CO2- und Wasserdampfdurchlässigkeit,
natürlicher Schutz durch den Lotus-Effect, mit Hitzeschutz.

Technische Kennwerte:
Dichte:  1,4 bis 1,6 g/cm³.
sd-Wert:  0,01 m (V1 - hoch).
Wasserdurchlässigkeit: < 0,05 kg/(m²h0,5) (W3 - niedrig).
Glanzgrad:  G3 - matt.

Farbton: RAL 9016 verkehrsweiß oder nach Wahl des AG.
Menge: 225,000 m²

##### Untertitel 01.02.04 DETAILS WDVS

**01.02.04.001 Kantenprofil aus Kunststoff, mit integriertem Glasfasergewebe**
Kantenprofil aus Kunststoff mit Glasfasergewebe
zur Eckausbildung bei Fassadendämmsystemen.

Vor der vollflächigen Armierung, Armierungsmörtel
auftragen und Gewebewinkel einbetten.

Flächenarmierungsgewebe bis zur Eckkante führen
und 100 mm überlappen.

Schenkellänge: 11/13 mm.
Menge: 410,000 m

**01.02.04.002 Sturzeckwinkel - Armierungselement im Sturz-/ Laibungsbereich**
Einen Sturzeckwinkel, als Armierungselement
im Sturz-/ Laibungsbereich mit Diagonalarmierung.

Vorgeformtes Winkelstück aus Glasfasergewebe.

Laibungstiefe: Bis 200 mm.
Menge: 80,000 St

**01.02.04.003 Diagonalarmierung an Ecken von Gebäudeöffnungen**
Diagonalarmierung an Ecken von Gebäudeöffnungen,
mineralischer Armierungsmasse-/ mörtel - Pfeil.

Armierungspfeil 400 x 330 mm aus Glasfasergewebe
als zusätzliche Verstärkung unter der normalen Armierung.

Armierungsmörtel wie zuletzt im vollen Wortlaut beschrieben.
Menge: 80,000 St

**01.02.04.004 Schlagregendichtes Abdichten der Anschlussfugen mit Fugendichtband**
Schlagregendichtes Abdichten der Anschlussfugen
mit langsam expandierendem Fugendichtband
aus vollimprägniertem Weichschaumstoff,
schlagregendicht nach DIN 18542 BG1.

Fugendichtband liefern und an der Fugenflanke vorkleben.
Dämmplatten press gegenstoßen.
Armierungsschicht bis zum Fugenrand führen.
Fugendichtband mit Schlussbeschichtung überdecken.
Kellenschnitt herstellen.

Fugenbreite:  3 bis 9 mm.
Menge: 200,000 m

**01.02.04.005 Fensteranschlussprofil für Klinkerfassaden**
Fensteranschlussprofil für Klinkerfassaden.

Ausbilden einer schlagregendichten Systemanschlussfuge
mit Fensteranschlussprofil aus PUR-Fugendichtband
zur Aufnahme von dreidimensionalen Bewegungen,
Klasse A gemäß VDPM-Merkblatt
(Ausbildung von Details mit Profilen und
Fugendichtungsbändern bei Außenputz und WDVS).
Menge: 140,000 m

**01.02.04.006 Dehnfugenprofil für Gebäudedehnfugen bei ebenen Wandflächen**
Dehnfugenprofil zur Ausbildung von Gebäudedehnfugen
20 bis 30 mm bei ebenen Wandflächen.

Herstellen einer schlagregendichten und elastischen
Fugendichtung für Gebäudedehnfugen in ebenen
Wandflächen mit Dehnfugenprofil, bestehend aus zwei
Kunststoffeckschutzschienen, Glasfasergewebe und
gewebeverstärkter Fugenschlaufe.

- Gleichmäßige lotrechte Fuge in der Dämmschicht
  offenlassen (2 bis 3 mm Armierungsauftrag
  an den Fugenflanken berücksichtigen).
- Fugenflanken und Dämmplatten, ca. 150 mm beidseits der
  Fugenkante, mit Armierungsmasse beschichten.
- Dehnfugenprofil in Armierungsschicht einbetten. Dabei
  Profile von unten nach oben setzen, 20 mm überlappen.
- Beim Anbringen der Armierungsschicht und
  Schlussbeschichtung, das Dehnfugenprofil gegen
  Verunreinigungen schützen
  (z. B. Styroporstreifen in die Fugenschlaufe legen).

Dehnfugenbreite 20 bis 30 mm
(Abmessungen entsprechend den zu erwartenden
Bewegungen, nach Angabe des Statikers).

Profil:  Weiß.
Fugenschlaufe: Dunkelgrau.
Menge: 15,000 m

**01.02.04.007 Dehnfugenprofil für Gebäudedehnfugen an Außenwand-Innenecken**
Dehnfugenprofil für die Herstellung von Gebäudedehnfugen
20 bis 25 mm an Außenwand-Innenecken.

Herstellen einer schlagregendichten und elastischen
Fugendichtung für Gebäudedehnfugen in Innenecken
mit Dehnfugenprofil, bestehend aus zwei
Kunststoffeckschutzschienen, Glasfasergewebe und
Überbrückungsfolie.

- Gleichmäßige lotrechte Fuge in der Dämmschicht
  offenlassen (2 bis 3 mm Armierungsauftrag
  an den Fugenflanken berücksichtigen).
- Fugenflanken und Dämmplatten, ca. 150 mm beidseits der
  Fugenkante, mit Armierungsmasse beschichten.
- Dehnfugenprofil in Armierungsschicht einbetten. Dabei
  Profile von unten nach oben setzen, 20 mm überlappen.
- Beim Anbringen der Armierungsschicht und
  Schlussbeschichtung, das Dehnfugenprofil gegen
  Verunreinigungen schützen
  (z. B. Styroporstreifen in die Fugenschlaufe legen).

Dehnfugenbreite 20 bis 25 mm
(Abmessungen entsprechend den zu erwartenden
Bewegungen, nach Angabe des Statikers).

Profil:  Weiß.
Fugenschlaufe: Dunkelgrau.
Menge: 15,000 m

**01.02.04.008 Anschlussprofil zum Anschluss an Attikaabdeckungen**
Anschlussprofil aus Kunststoff mit integriertem
Glasfasergewebe zum Anschluss an Attikaabdeckungen
bei Fassadendämmsystemen zur Absicherung des
hochdringenden Regenwassers liefern und auf der Fassade
unter dem Attikablech in die Armierungsmasse einbetten.

Stöße sind mit dem Klipselement zu versehen und
Dichtklebeband auf Rückseite (siehe Verarbeitungsanleitung)
stoßüberbrückend zu fixieren.

An den Ecken das Attikaprofil-Eckstück einbauen.
Das Flächengewebe sorgfältig und exakt bis an
die Putzkante des Attikaprofils anarbeiten.
Menge: 12,000 m

**01.02.04.009 Anschluss an Bestandsfassade mit Fugenflankenprofil und Dehnfugenband**
Anschluss an Bestandsfassade mit Fugenflankenprofil
und Dehnfugenband.

Fugenflankenprofil mit integriertem Glasfasergewebe zur
Einbindung in die Flächenarmierung mit systemzugehöriger,
einkomponentiger Klebemasse anbringen.

Die dahinterliegende, offene Fuge
mit Mineralwolle ausdämmen.

Nach Fertigstellung und Trocknung des Oberputzes ein
geeignetes Dehnfugenband aus Weichschaumstoff,
systemkomponentenverträglich, vollimprägniert,
selbstexpandierend, selbstklebend,
BG1 gemäß DIN 18542 anbringen.

Länge Fugenflankenprofil: 2.500 mm.
Farbton Fugenflankenprofil: Weiß.
Fugenbreite:  10 bis 18 mm.
Farbton Dehnfugenband:  Anthrazit oder hellgrau
  nach Wahl des AG.
Menge: 20,000 m

**01.02.04.010 Montagequader aus EPS-Hartschaum**
Montagequader aus EPS-Hartschaum als Druckunterlage
und zur Befestigung von leichten Fremdteilen,
wie Kleiderbügelträger, Leuchten, usw.

Vertiefung im Dämmstoff bis auf den Untergrund erstellen.
Montageplatte vollflächig mit Klebemörtel
auf dem tragenden Untergrund verkleben.

Format: 150 x 100 mm.
Nutzfläche: 130 x  80 mm.
Dicke: 60 bis 300 mm.
Menge: 5,000 St

**01.02.04.011 Montagequader aus PU-Hartschaum**
Montagequader aus PU-Hartschaum als Druckunterlage
für Fremdteile mit hohen Lasten wie Markisen.

Vertiefung im Dämmstoff bis auf den Untergrund erstellen.
Montageplatte vollflächig mit Klebemörtel
auf dem tragenden Untergrund verkleben.

Format: 198 x 198 mm.
Nutzfläche: 198 x 198 mm.
Dicke: 60 bis 300 mm.
Menge: 5,000 St

**01.02.04.012 Montagedübel für die nachträgliche Befestigung von mittelschweren Bauteilen**
Montagedübel für die nachträgliche Befestigung von
mittelschweren Bauteilen wie Lampen, Klingeln, Schildern,
usw. in Wärmedämm-Verbundsystemen.

Länge: 80 bis 280 mm.
Menge: 5,000 St

**01.02.04.013 Montagedose aus Polyamid**
Montagedose aus Polyamid für die wärmebrückenfreie
Montage von Elektrodosen wie Steckdosen oder Schalter
in Wärmedämm-Verbundsystemen.

Einbautiefe:  60 mm.
Durchmesser: 65 / 106 mm.

Aus Kunststoff, schwerentflammbar.

Ausfräsen der Dämmplatte mit vorgesehenen Fräswerkzeug,
Verklebung mit Kleb- und Dichtstoff auf MS-Hybrid-Polymer-
Basis.
Menge: 5,000 St

**01.02.04.014 Verschlussstopfen zum Abdichten von Gerüstankerlöchern in Fassaden**
Verschlussstopfen aus imprägniertem Weichschaumstoff
zum Abdichten von Gerüstankerlöchern in Fassaden,
entsprechend Herstellerrichtlinien und Dämmsystemen,
Deckbeschichtung gemäß Systemaufbau.

Anzahl Gerüstanker:
Alle 3.000 mm (waagerecht / senkrecht).

Dies ist eine Arbeit die eine gesonderte Anfahrt erfordert.
Einheit bezogen auf m²-Fassadenfläche.
Menge: 50,000 St

**01.02.04.015 WDVS Einbaunistkasten für Mehlschwalben**
WDVS Einbaunistkasten für Mehlschwalben für die
nachträgliche Montage auf WDVS-Fassaden.

Nistkasten aus Holzfaserbeton, mit Oberseite und Rückseite
aus Fassadenplatte aus Verolith mit Klebe- und
Armierungsmörtel auf den vorbereiteten Untergrund kleben
und mit geeigneten Schrauben in Montagedübel befestigen.

3 Stück Montagedübel für die nachträgliche Befestigung von
mittelschweren Bauteilen und Schrauben je Element.

Außenmaß:
Höhe: 120 mm.
Tiefe: 150 mm.
Breite: 380 mm.
Menge: 5,000 St

##### Untertitel 01.02.05 FENSTERBÄNKE

**01.02.05.001 Ausbildung einer 2. Dichtebene gemäß RAL-Richtlinie**
Ausbildung einer 2. Dichtebene gemäß RAL-Richtlinie
mit einem wasserabweisenden Armierungsmörtel.

Im Brüstungsbereich Dämmung ausführen gemäß
separater Position.
Den Untergrund mit mindestens 5 % Gefälle vorbereiten.

Mineralischer, wasserabweisender Armierungsmörtel,
CS IV nach EN 998-1, für einen Beschichtungsaufbau
mit integriertem Feuchteschutz, mindestens Dicke >= 4 mm
(Trockenschichtdicke) volldeckend auf vorbereitete
EPS-Keil auftragen.

Alkalibeständiges Armierungsgewebe,
im oberen Drittel des Armierungsmörtel einbetten,
Stoßüberlappung mindestens 100 mm.

Einspachteln eines Eckprofils mit transparenter und
flexibler Tropfkante zur gezielten Wasserableitung.

Verlegen eines Butylbandes im Inneneckbereich
der 2. Dichtebene, Breite des Bandes 75 mm.
Menge: 60,000 m

**01.02.05.002 Antidröhnbelag als vorbeugende Maßnahme zur Geräuschminderung**
Antidröhnbelag als vorbeugende Maßnahme zur
Geräuschminderung (z. B. Regen) wird bereits werkseitig
unter der Fensterbank aufgebracht (falls mitbestellt).

Format: [  ] Für  50 bis 180 mm,  50 mm breit.
 [ X ] Für 185 bis 360 mm,  80 mm breit.
 [  ] Für 365 bis 500 mm, 100 mm breit.
Menge: 3,000 m

**01.02.05.003 Fensterbank-Grundprofile aus beschichtetem Aluminium**
Fensterbank-Grundprofile aus beschichtetem Aluminium
und Fensterbankabschluss mit Bewegungsaufnahme
inklusive Ausbildung einer 2. Dichtebene.

Fensterbank in fertige Laibung einsetzen.

Vor der Bestellung der Fensterbänke sind die genauen Maße
gemäß Anleitung des Herstellers am Objekt zu prüfen.

Ausführung:  Pulverbeschichtet,
  RAL 7016 anthrazitgrau
  oder nach Wahl des AG.

Ausladung:  240 mm.
Länge:  3.000 mm.
Menge: 1,000 St

##### Untertitel 01.02.06 JALOUSIEKÄSTEN

**01.02.06.001 Überdeckung Jalousienkasten Putzträgerplatte frei auskragend**
Überdeckung Jalousienkasten
Putzträgerplatte frei auskragend.

Befestigen einer Putzträgerplatte als Blende und Putzträger
vor der Jalousie.

Verhältnis Auskragung zu Einbindung in die Dämmung
ca. 1/3 zu 2/3.

Putzträgerplatten mit stumpfem Rand aus Blähglasgranulat,
15 mm dick, Brandverhalten A2-s1,d0 gemäß EN 13501-1
beidseitig mit Glasfasergewebe armiert, stoßfest,
frostbeständig, widerstandsfähig gegen mechanische
Beanspruchung, Wärmeleitfähigkeit 0,12 W/(mK),
mit einem Klebemörtel auf Wärmedämmung vollflächig
(mit geeigneter Zahntraufel) kleben.

Die Dämmschichtdicke um Platten- und Klebeschichtdicke
reduzieren.
Die Platten werden seitlich ca. 300 mm sowie oben
in die ausgeklinkte bzw. reduzierte Dämmung eingelassen.
Platten planeben, press gestoßen verlegen und vollflächig mit
einem mineralischen Klebe- und Armierungsmörtel auf dem
Dämmstoff verkleben.
Unebenheiten egalisieren.

Im Stoßbereich der Putzträgerplatte sind ggf. tragfähige
Metall-Winkelkonsolen anzuordnen.
Die Befestigungsmittel sind einzurechnen.
Die mechanische Befestigung der Putzträgerplatte im Bereich
der Dämmung erfolgt mit bauaufsichtlich zugelassenen,
flächenbündigen Tellerdübeln in den Untergrund.
Vor dem Setzen der Dübel ist mittels Putzfräser
eine entsprechende Vertiefung herzustellen.
An der ungeschützten Stirnseite der Putzträgerplatte
wird ein Kantenschutzprofil angebracht.

Armierung und Schlussbeschichtung gemäß dem
vorgesehenen Wärmedämm-Verbundsystem.
Bei Verwendung eines mineralischen Putzsystems
ist eine Grundierung vorzusehen.

Herstellen des Systemabschlusses gemäß Vorgabe
des Planers.
Menge: 60,000 m

##### Untertitel 01.02.07 SONSTIGES

**01.02.07.001 Zulage für Verklebung und Verdübelung der Mineralwolle-Dämmplatten, <= 0,5 m²**
Zulage zu den vorbeschriebenen Positionen für die Verklebung
und Verdübelung der Mineralwolle-Dämmplatten für
Größe der Einzelfelder <= 0,5 m².
Menge: 5,000 St

**01.02.07.002 Zulage für Verklebung und Verdübelung der Mineralwolle-Dämmplatten, > 0,5 bis <= 1,0 m²**
Zulage zu den vorbeschriebenen Positionen für die Verklebung
und Verdübelung der Mineralwolle-Dämmplatten für
Größe der Einzelfelder > 0,5 bis <= 1,0 m².
Menge: 5,000 St

**01.02.07.003 Zulage für Verklebung und Verdübelung der Mineralwolle-Dämmplatten, > 1,0 bis <= 1,5 m²**
Zulage zu den vorbeschriebenen Positionen für die Verklebung
und Verdübelung der Mineralwolle-Dämmplatten für
Größe der Einzelfelder > 1,0 bis <= 1,5 m².
Menge: 5,000 St

**01.02.07.004 Zulage für Verklebung und Verdübelung der Mineralwolle-Dämmplatten, > 1,5 bis <= 2,5 m²**
Zulage zu den vorbeschriebenen Positionen für die Verklebung
und Verdübelung der Mineralwolle-Dämmplatten für
Größe der Einzelfelder > 1,5 bis <= 2,5 m².
Menge: 5,000 St

**01.02.07.005 Zulage für Flächenarmierung / Egalisationsspachtelung, <= 0,5 m²**
Zulage zu den vorbeschriebenen Positionen für die
Flächenarmierung / Egalisationsspachtelung für
Größe der Einzelfelder <= 0,5 m².
Menge: 5,000 St

**01.02.07.006 Zulage für Flächenarmierung / Egalisationsspachtelung, > 0,5 bis <= 1,0 m²**
Zulage zu den vorbeschriebenen Positionen für die
Flächenarmierung / Egalisationsspachtelung für
Größe der Einzelfelder > 0,5 bis <= 1,0 m².
Menge: 5,000 St

**01.02.07.007 Zulage für Flächenarmierung / Egalisationsspachtelung, > 1,0 bis <= 1,5 m²**
Zulage zu den vorbeschriebenen Positionen für die
Flächenarmierung / Egalisationsspachtelung für
Größe der Einzelfelder > 1,0 bis <= 1,5 m².
Menge: 5,000 St

**01.02.07.008 Zulage für Flächenarmierung / Egalisationsspachtelung, > 1,5 bis <= 2,5 m²**
Zulage zu den vorbeschriebenen Positionen für die
Flächenarmierung / Egalisationsspachtelung für
Größe der Einzelfelder > 1,5 bis <= 2,5 m².
Menge: 5,000 St

**01.02.07.009 Zulage für Schlussbeschichtung, <= 0,5 m²**
Zulage zu den vorbeschriebenen Positionen für die
Schlussbeschichtung (Oberputz und Fassadenfarbe) für
Größe der Einzelfelder <= 0,5 m².
Menge: 5,000 St

**01.02.07.010 Zulage für Schlussbeschichtung, > 0,5 bis <= 1,0 m²**
Zulage zu den vorbeschriebenen Positionen für die
Schlussbeschichtung (Oberputz und Fassadenfarbe) für
Größe der Einzelfelder > 0,5 bis <= 1,0 m².
Menge: 5,000 St

**01.02.07.011 Zulage für Schlussbeschichtung, > 1,0 bis <= 1,5 m²**
Zulage zu den vorbeschriebenen Positionen für die
Schlussbeschichtung (Oberputz und Fassadenfarbe) für
Größe der Einzelfelder > 1,0 bis <= 1,5 m².
Menge: 5,000 St

**01.02.07.012 Zulage für Schlussbeschichtung, > 1,5 bis <= 2,5 m²**
Zulage zu den vorbeschriebenen Positionen für die
Schlussbeschichtung (Oberputz und Fassadenfarbe) für
Größe der Einzelfelder > 1,5 bis <= 2,5 m².
Menge: 5,000 St

##### Untertitel 01.02.08 STUNDENLOHNARBEITEN

*Hinweis: Stundenlohnarbeiten*
Stundenlohnarbeiten, die durch Arbeitskräfte nur auf Anordnung der Objektüberwachung ausgeführt werden.

Der Auftragnehmer verzichtet auf Vergütung der ohne entsprechende Anordnung durchgeführten Stundenlohnarbeiten.
Stundenlohnzettel sind der Objektüberwachung spätestens eine Woche nach Ausführung der Arbeiten zur Unterschrift vorzulegen.
Später vorgelegte oder mit der Schlussrechnung eingereichte, nicht unterschriebene Stundenzettel werden nicht anerkannt.
Bei Stundenlohnarbeiten werden nur die auf der Baustelle tatsächlich erbrachten Stunden vergütet.
An- und Abfahrten zur Baustelle werden nicht vergütet.

**01.02.08.001 Stundenlohnarbeiten Facharbeiterstunden**
Verrechnungssätze für Stundenlohnarbeiten für nicht vorgesehene Leistungen zum besonderen Nachweis.

-Facharbeiterstunden-
Menge: 10,000 h

**01.02.08.002 Stundenlohnarbeiten Helferstunden**
Verrechnungssätze für Stundenlohnarbeiten für nicht vorgesehene Leistungen zum besonderen Nachweis.

-Helferstunden-
Menge: 10,000 h
